# Knesebeckstraße 3, 10623 Berlin
Angebotsaufforderung (GAEB DA XML 3.3, DA83)
Projekt: KNESE3
Währung: EUR
Vergabeart: Freihändige Vergabe
Abgabeort: Covivio Immobilien GmbH Lietzenburger Str. 90 10719 Berlin F
Ausführungsbeginn: 17.11.2025
Ausführungsende: 12.12.2025
Sicherheit Vertragserfüllung %: 0,00
Sicherheit Gewährleistung %: 0,00
Auftraggeber: Covivio Immobilien GmbH, Lietzenburger Str. 90, 10719 Berlin, Ansprechpartner Martin Poltersdorf, E-Mail Martin.Poltersdorf@covivio.immo
Ausführungsort: KNE3 - Umbau Büroflächen, Knesebeckstraße 3, 10623 Berlin
Erstellt mit: 5 251013, NOVA AVA, 13.10.2025

## 3012 Schadstoffsanierung Fußboden 1. und 5.OG
Datum: 27.05.2025

*Hinweis: Anforderung an Unternehmen*
Mit dem Angebot bestätigt der Bieter, nachgenannte Anforderungen zu erfüllen. Nachweise sind auf Aufforderung einzureichen:
Sachkundenachweis nach TRGS 519
Zulassungsbescheinigung nach Gefahrstoffverordnung für die Abbruch-/ Sanierungsarbeiten an schwachgebundenen Asbestprodukten

Der Unternehmer, der asbesthaltige Produkte beseitigt, bestätigt, folgende Leistungen ohne gesonderte Vergütung zu erbringen. Anfallende Kosten sind in die Einheitspreise einzukalkulieren.

Vorbereitungsphase
Organisation und Personal
Mitteilung der Arbeiten an zuständige Behörde (LAGetSi) und BG Arbeitsplan und Gefährdungsbeurteilung erstellen Betriebsanweisung erstellen Beschäftigte unterweisen, Unterweisung dokumentieren Sachkundigen Aufsichtsführenden bestimmen Beschäftigungsbeschränkungen beachten AM-Vorsorgeuntersuchungen veranlassen.
Annahmeerklärung der Deponie einholen Transportgenehmigung einholen Zuverlässiges und geeignetes Personal auswählen.

Technik
Baustelleneinrichtung aufstellen und gegebenenfalls durch den Bauleiter des Planers (bzw. unter Beteiligung des Sicherheits- und Gesundheitsschutzkoordinators (SiGeKo- nach BaustellV) abnehmen lassen Arbeitsbereich abgrenzen oder abschotten und kennzeichnen

Durchführungsphase
Einhaltung des Arbeitsplanes überwachen Koordination mit anderen Unternehmen unter Einbeziehung des SiGeKo vornehmen Für die ständige Anwesenheit einer sachkundigen Aufsicht ist zu sorgen Nur geprüfte Geräte einsetzen Asbestprodukte möglichst staubfrei abbauen Arbeitszeitbeschränkung einhalten.
Dafür sorgen, dass persönliche Schutzausrüstungen verwendet werden Tragezeitbeschränkungen für Atemschutzgeräte einhalten Asbestabfälle nach den Auflagen der Deponie vorbehandeln Asbestabfälle staubfrei transportieren.

*Hinweis: Entsorgungskonzept*
Der Bieter erstellt in Abstimmung mit dem Bauherren bzw. der örtlichen Bauleitung ein Entsorgungskonzept mit folgenden Angaben: Beurteilung und Auswertung des Fundstellenkatasters, mit Einteilung der Fundorte in fest und schwach gebundene Asbestprodukte Festlegen der Beseitigungsmethode Festlegung der Baustelleneinrichtungen, beispielsweise Lage von Schleusen und Abschottungen Klärung der Abfallbehandlung und Deponieeinlagerung

*Hinweis: Arbeitsplan*
Der Arbeitsplan ergibt sich aus dem Entsorgungskonzept und wird ebenfalls durch den Bieter in Abstimmung mit der Bauleitung des AG erstellt. Er enthält detaillierte Pläne zur Durchführung der Asbestbeseitigung über Funktions- und Zeitabläufe, zum Beispiel:

Festlegung der Baustelleneinrichtung (Zufahrten und Rettungswege, Containerstandflächen, Strom- und Wasseranschlüsse, Abwasseranschlüsse, Dekontaminationsanlagen, Saug-, Verfestigungs-, Abfülltechnik) Bereichspläne, denen die Orte der Beseitigungsmaßnahmen zu entnehmen sind Beseitigungsphasenpläne, mit denen der zeitliche Ablauf bestimmt, sowie die Koordination einzelner Maßnahmen festgelegt wird Abschottungs- und Luftführungspläne über die Art der Abschottungen und über Nachströmöffnungen (Schleusen, Löwengänge, Unterdruckgeräte, inkl. Lutten, Zuluftöffnungen, Luftführung) Bauzeitenplan

*Hinweis: Mitgeltende Normen und Regeln*
Für Asbestentfernungsarbeiten einzuhaltende
Vorschriften und Bestimmungen mit evtl. Ergänzungen in
der jeweils neuesten Fassung.

- Gefahrstoffverordnung (GefStoffV)
- BGV A1 „Grundzüge der Prävention”
- BGV A4 „Arbeitsmedizinische Vorsorge”
- BGV A8 „Sicherheitskennzeichnung am Arbeitsplatz”
- BGR 190 Benutzung von Atemschutzgeräten
- Landesbauordnungen
- Verordnung über Sicherheit und Gesundheitsschutz auf
Baustellen, Baustellenverordnung (BaustellV)
- „Asbest“, Informationen über Abbruch, Sanierungs- und
Instandhaltungsarbeiten (BG-Abruf-Nr. 611*)
- Bundesimmissionsschutzgesetz (BlmSchG)
- Gefahrstoffverordnung (GefStoffV)
- Verordnung zur Arbeitsmedizinischen Vorsorge
(ArbMedVV)
- Technische Regel für Gefahrstoffe (TRGS) 519 - Asbest
„Abbruch-, Sanierungs- und Instandhaltungsarbeiten“*
- Abfallrecht
- Richtlinie für die Bewertung und Sanierung schwach
gebundener Asbestprodukte in Gebäuden
(Asbest-Richtlinie)
- VDI 3492 Blatt 2 „Messen von
Innenraumluftverunreinigungen“, VDI-Handbuch
Reinhaltung der Luft, Band 4
* Bezugsmöglichkeit über die Berufsgenossenschaft der
Bauwirtschaft (www.bgbau-medien.de)

*Hinweis: Projektbeschreibung*
Die Covivio Immobilien GmbH (Auftraggeber AG) beabsichtigt, eine Asbestentsorgung im Gebäude Knesebeckstraße 3 in 10623 zu vergeben.

1. Örtliche Situation Die Räume/Bereiche, in denen die Maßnahmen durchgeführt werden, befinden sich in einem Geschäftshaus und finden bei laufendem Bürobetrieb außerhalb der Geschäftszeiten in abgesperrten Bereichen statt.
2. Gegenstand der Sanierung Gegenstand der Sanierung ist die Entfernung asbesthaltigen Klebstoffes auf einem Estrichboden.
3. Ziel der Sanierung Ziel der Sanierung ist das restlose Entfernen der in diesen Räumen verbauten schwach gebundenen Asbestprodukte und der damit zusammenhängenden Kontamination, so dass der Sanierungsleitwert gem. TRGS 519 und Asbestrichtlinien von 500 F/cbm (Poissonwert 1000 F/cbm) vor und nach Abbau der Abschottungen unterschritten wird und der anschließende Abbruch ohne Asbestgefährdung stattfinden kann.
4. Sanierungsbereiche Die zu sanierenden Gebäudeteile wurden in Sanierungsabschnitte eingeteilt (siehe Anlage), auf die sowohl in der nachfolgenden Leistungsbeschreibung als auch in den Planunterlagen Bezug genommen wird.
5. Ortsbesichtigung Eine Ortsbesichtigung durch den Auftragnehmer (AN) vor der Erteilung eines Angebotes wird ausdrücklich empfohlen. Die Koordination von Ortsterminen erfolgt über den Auftraggeber.

*Hinweis: Hinweise zum Sanierungsablauf*
1. Termine und Ausführungsfristen
Die Ausführung erfolgt gem. der Ausschreibung beigefügtem Terminplan. Die vorgegebenen Termine sind einzuhalten.

2. Arbeitszeit und Personalbedarf
Die Arbeiten sind in Bezug auf Arbeitszeit und Personalbedarf so durchzuführen, dass die Ausführungstermine eingehalten werden.

3. Personelle Anforderungen
Ein AN-Bauleiter muss ständig auf der Baustelle anwesend sein. In jedem Sanierungsbereich muss mindestens ein sachkundiger Aufsichtführender anwesend sein.

4. Abnahmen
Sicherheitstechnik Prinzipiell werden die Entsorgungsbereiche nach deren Aufbau sicherheitstechnisch durch die AG-Bauleitung abgenommen. Die jeweiligen Fertigstellungstermine sind daher mindestens 2 Werktage im voraus anzumelden.

5. Sichtabnahme
Nach Beenden der Entsorgungs- und Reinigungsarbeiten und vor der Restfaserbindung erfolgt eine Sichtabnahme durch die AG-Bauleitung. Diese Termine sind ebenfalls 2 Werktage im voraus bekanntzugeben.

6. Dokumentation des Unterdruckes
Die Protokollstreifen der Differenzdruckmessgeräte sind für jeden Sanierungsbereich vollständig über den gesamten Sanierungszeitraum zu dokumentieren und den Ausmaßunterlagen beizufügen.

7. Anforderung an Unternehmen
Die Asbestentsorgung darf nur von einem geeigneten Betrieb gem. Anforderungen der TRGS 519 Ziff. 3.1 und 5.4 durchgeführt werden.

MITTEILUNG
Der Auftragnehmer verpflichtet sich, seiner Mitteilungspflicht rechtzeitig bei den zuständigen Behörden und Verbänden nachzukommen sowie alle erforderlichen Genehmigungen einzuholen. Die Transportgenehmigungen für alle dem Umfang der Arbeiten nach nötigen Fahrzeuge sind einzuholen. Die Genehmigungen/Anzeigen sind dem Bauherrn/Vertreter des Bauherrn bei Auftragserteilung zu übergeben.

HAFTUNG DES AUFTRAGNEHMERS
Bei schwerwiegendem Verdacht eines Verstoßes gegen die Sicherheitsvorschriften können durch AG-Bauleitung oder Gewerbeaufsichtsamt Asbestfaserkonzentrationsmessungen der Luft veranlasst werden, die auf Kosten des Auftragnehmers durchgeführt werden, um eine evtl. mögliche Asbestfaserverschleppung zu untersuchen. Der AN übernimmt die Kosten unabhängig vom Resultat einer derartigen Messung. Alle Folgekosten gehen zu Lasten des Auftragnehmers.

BAUSTELLENEINRICHTUNG (BE)
In die Einheitspreise für die Baustelleneinrichtung im Außenbereich sind insbesondere evtl. erforderliche Standflächenerrichtungen für die Container einzukalkulieren. Der genaue Aufstellort der Baustelleneinrichtung ist in Abstimmung mit der Bauleitung festzulegen. Der AN hat für die rechtzeitige Bereitstellung von Baustrom, Bauwasser und für die Einleitungsmöglichkeit für Abwasser Sorge zu tragen, die genauen Anschlussmöglichkeiten zu erkunden und den hierzu vorgeschriebenen formalen Weg einzuhalten. Eventuelle Folgekosten durch im Zusammenhang hiermit entstehende Verzögerungen, Schäden und Mehraufwendungen trägt der AN.

UNTERLAGEN
Der Unternehmer hat bei der Auftragserteilung folgende Unterlagen vorzulegen (die Unterlagen sind entsprechend den deutschen Vorschriften und in deutscher Sprache abzufassen):

a) Nachweis, dass bei HVS-Gerät sowie der lufttechn. Anlage zur Unterdruckhaltung und der Verfestigungsanlage der Asbestfasergehalt in der Abluft weniger als 1000 F/m3 beträgt. Prüfzeugnisse für die verwendeten Industriestaubsauger/Entstauber (Staubklasse H).
b) Vorsorgeuntersuchungsbestätigungen der auf der Baustelle tätigen Arbeiter (G 1.2 und G 26) d) Transportgenehmigung für Asbestabfälle Mit Ausnahme des Punktes b) sind genannte Unterlagen ständig auf der Baustelle zu belassen bzw. mitzuführen. Ebenso die Anzeigen bei Gewerbeaufsicht und Berufsgenossenschaft. Vor der Ausführung der Arbeiten sind folgende Unterlagen vorzulegen bzw. während der Ausführung zu erstellen - Schriftliche Arbeitsanweisung gut sichtbar auf der Baustelle in jedem Sanierungsbereich
- Notfallplan mit Adressen und Telefonnummern von Notdiensten und Krankenhäusern bzw. Ärzten in nächster Umgebung
- aushängend in der Schleusenvorkammer und in der Tagesunterkunft
- Gefährdungsbeurteilung und Nachweis der Unterweisung der Arbeitnehmer, sowohl allgemein über den Umgang mit Asbest als auch baustellenbezogen anhand des Arbeitsplans und der Leistungsbeschreibung durch Unterschrift der Belehrten. Die Unterweisung hat in der jeweiligen Landessprache der Beschäftigten zu erfolgen
- Täglich zu führendes Bautagebuch, in dem neben den Angaben gem. VOB sämtliche Angaben zu Personaleinsatz, Arbeitszeit und Stundennachweisen zu dokumentieren sind. Ebenso sind Angaben über Außentemperatur und Luftdruck zu machen
- Lückenlose Dokumentation der Unterdruckhaltung in den Sanierungsbereichen
- Lückenlos zu führende Schichtbücher in den Vorkammern der jeweiligen Personalschleusen Die Inhalte des Sicherheits- und Gesundheitsschutzplanes sind bei der Erstellung der Unterlagen zu berücksichtigen. Insbesondere die schriftliche Arbeitsanweisung und der Notfallplan sind vom Auftragnehmer kurzfristig nach Auftragsvergabe mit dem Sicherheits- und Gesundheitsschutzkoordinator abzustimmen.

EVENTUALPOSITIONEN
Eventualpositionen sind vor der Ausführung mit dem AG/AG-Bauleitung und nach vorheriger Anzeige abzusprechen.

ABNAHME DER BAUSTELLENEINRICHTUNG
Die Baustelleneinrichtung unterliegt der Abnahme durch die AG-Bauleitung. Die Dichtigkeit der Schutzvorkehrungen ist durch Rauchtest nachzuweisen. Dies ist in die Einheitspreise einzukalkulieren. Die Endabnahme obliegt dem AG in Zusammenarbeit mit dem Ingenieurbüro.

MESSUNG
Die Terminierung von Faserkonzentrationsmessungen erfolgt ausschließlich über das Ingenieurbüro. Kurzfristig sich ergebende Verschiebungen sind dem Ingenieurbüro umgehend mitzuteilen. Mehraufwand, z. B. Wegekosten des Messinstitutes bei vergeblicher Anfahrt, wegen mangelnder Messbedingungen (z. B. hohe Luftfeuchtigkeit) oder Nachmessungen wegen zu hoher Faserkonzentrationen gehen zu Lasten des AN.

DEPONIERUNG Asbestabfälle gelten als gefährliche Abfälle. Über die Zulässigkeit der vorgesehenen Entsorgung ist ein Nachweis zu führen. Der Auftragnehmer ist als Erfüllungsgehilfe des Auftraggebers für die vorschriftsmäßige Entsorgung verantwortlich. Ein Nachweis über die ordnungsgemäße Entsorgung ist dem Bauherren auf Verlangen, spätestens mit der Schlussabrechnung vorzulegen. Die Einheitspreise verstehen sich einschließlich Sammlung in abschließbaren Containern, Abtransport, Auf- und Abladen und ordnungsgemäßer Beseitigung (Deponiegebühr) des anfallenden Asbestmaterials einschließlich sämtlichen Entsorgungsgutes (z. B. kontaminierte Anzüge und Abschottungsmaterial) mit für Asbestentsorgung zugelassenen Behältern auf vorgesehene Deponien. Der AN muss gemäß TRGS 519 Ziffer 13.1,13.2 und Ziffer 13.3 asbesthaltiges und -kontaminiertes Material so aufnehmen, transportieren und abladen, dass kein Asbestfeinstaub in die Umwelt gelangen kann. Spritzasbest, Asbeststäube sind auf der Baustelle hydraulisch zu verfestigen. Die Deponierungskosten (Transport, Deponierungsgebühr) sind in die entsprechenden Positionen einzukalkulieren. Asbestabfälle sind so aufzunehmen und zur Deponie zu transportieren, dass eine Freisetzung von Fasern verhindert wird. Auf der Deponie sind sie nach Maßgabe des Personals des Personals emissionsfrei abzuladen und einzubauen. Der aktuelle Preis ist vor Angebotsbearbeitung abzufragen und einzukalkulieren. Subunternehmer Der Auftragnehmer verpflichtet sich, die ausgeschriebenen Leistungen mit eigenem Personal auszuführen. Beabsichtigt der Auftragnehmer den Einsatz von Subunternehmern, so hat er diese mit Abgabe des Angebotes zu benennen. Befähigungsnachweise des Subunternehmers sind, wie in den Ausschreibungsunterlagen für den Auftragnehmer gefordert, den Angebotsunterlagen beizufügen. Auf die Verpflichtungen nach TRGS 519 beim Einsatz von Subunternehmern, insbesondere Absatz 3.3 und Absatz 5.4.4(1), wird hingewiesen. Der Koordinator nach TRGS 519 Absatz 5.4.4(1) ist dem Bauherren 5 Werktage vor Arbeitsaufnahme schriftlich mitzuteilen. Es wird dringend empfohlen, vertragliche Regelungen, die auf Grundlage dieser Ausschreibung zwischen AG und AN getroffen werden (z. B.: Vereinbarung der Baustellenordnung), gegenüber Subunternehmern durchgängig zu gestalten.

*Hinweis: Arbeitsablauf und Betriebssicherheit*
Lärmintensive Arbeiten, z.B. Schleifen erfolgen außerhalb der allgemeinen Bürozeiten zwischen 17.00 und 22.00 Uhr, sowie an Samstagen nach Vereinbarung. Arbeiten, die den Betrieb im Gebäude stören könnten, sind vor Beginn abzusprechen. Die Abstimmung erfolgt zwischen Sanierungsfirma und AG-Bauleitung. Die Baustellensituation bedingt eine entsprechend enge Koordination des AN mit der Bauleitung und dem vom Bauherrn beauftragten Sicherheits- und Gesundheitsschutzkoordinators, um auch bei eventuell Unvorhergesehenem keine Behinderung der Arbeiten entstehen zu lassen.

*Hinweis: Arbeitsschutz*
Maßgebend für Vorsorgeuntersuchungen ist die Gefahrstoffverordnung und die Unfallverhütungsvorschrift „Arbeitsmedizinische Vorsorge“, BGV A 4. Die mit den Arbeiten betrauten Personen tragen gebläseunterstützte Vollmasken mit Filtern der Klasse P 3. Sie sind wenigstens mit Einmal-Anzügen und Kapuze bzw. mit mehrfach tragbaren Anzügen ausgerüstet.
Die Anzüge werden gemäß Arbeitsrichtlinien gewechselt bzw. abgewaschen. Die gebrauchten Anzüge werden sorgfältig in staubdichte Kunststoffbeutel verpackt und entsprechend den übrigen Asbestabfällen auf der Deponie eingelagert.
Die Masken werden täglich gereinigt und auf ihre Tauglichkeit geprüft. Verbrauchte Geräte werden sorgfältig in Kunststoffbeutel verpackt und deponiert.
Getränke und Speisen dürfen nur außerhalb des Arbeitsbereiches eingenommen werden. Solange unter P 3-Masken gearbeitet wird, erfolgt eine Aufsicht der arbeitenden Personen.
Die hygienischen Vorsorgemaßnahmen werden überwacht. Dies gilt für alle damit in Zusammenhang stehenden Arbeiten. Die Überwachung der Arbeiten im Schwarzbereich erfolgt mindestens über Sprechfunkanlage.

### Titel 1 Schadstoffsanierung Fußboden 5.OG

#### Abschnitt 1.1 Vorarbeiten

**1.1.10 Sockelleisten aufnehmen und entsorgen**
Abbruch von Sockelleisten aller Art, z.B.
Holz, Linoleum, PVC, Textil und fachgerecht entsorgen
Menge: 300,000 m

#### Abschnitt 1.2 Rückbau und Vorarbeiten Bodenbelag

**1.2.10 Vorhandenen Bodenbelag mit Schadstoffkleber (Vinyl/Teppich) aufnehmen und entsorgen**
Vorhandenen Bodenbelag aufnehmen und fachgerecht entsorgen.

Hinweis: Teppichboden und Linoleum mit anhaftendem Kleber gem. Schadstoffgutachten
Menge: 300,000 m²

**1.2.20 Als Kontrollmessung des Sanierungserfolges.**
Erstmessung nach VDI 3492.
Menge: 4,000 St

**1.2.30 Abkleben von Heizkörpern mit PE-Folie**
Gebläsekonvektoren (Fancoils) schützen wie folgt:
- Abdecken der Oberseite mit Holzfaserplatte
- Umwickeln der Fancoils mit Malervlies
- komplett staubdicht abkleben mit PE-Folie
inkl. Durchgänge abschotten.
Abkleben der Folienstöße mit Industrieklebeband.
Abmessung Gebläsekonvektor: B/H:ca. 40/90 cm
Menge: 15,000 St

#### Abschnitt 1.3 Rückbau- und Vorarbeiten EPA asbesthaltige Wandfliesenkleber und Putze

**1.3.10 Baustelleneinrichtung Schadstoff**
*** Pauschalposition
Lieferung, Vorhaltung, Unterhaltung und nach Beendigung
der Maßnahme das Räumen der Baustelle von Sämtlichen Werkzeugen,
Materialien, Schutzsausrüstungen, Herstellung von vertikalen und
horizontalen Abschottungen aus PE-Folie und Unterkonstruktion inkl.
dafür erforderliche Geräte und Materialien, Warnhinweis etc nach TRGS 519
Menge: 1,000 Psch

**1.3.20 2-Kammerschleuse**
2-Kammerschleuse gem. TRGS 519 liefern, einrichten und abräumen.

Vorhaltung über die gesamte Schadstoffmaßnahme
Menge: 1,000 St

**1.3.30 Lufthaltegerät**
*** Pauschalposition
Lufthaltegerät mit einer Leistung von 4.500 m³ / h,
inkl. Verbrauchsfilter für eine gezielte Luftführung liefern,
zum Aufstellort in die Whg transportieren, betriebsfertig
anschließen, vorhalten und betreiben sowie nach Gebrauch
wieder abtransportieren.
Menge: 1,000 Psch

#### Abschnitt 1.4 Abbrucharbeiten

**1.4.10 Containerstellung**
An- und Abfuhr sowie Vorhaltung eines Abfallcontainers.

Hinweis: Stellplatz wird bauseits durch AG gestellt.
Menge: 2,000 St

**1.4.20 Reinigung und Restfaserbindung**
Abschließende asbestspezifische Grob-, Fein- und
Feuchtreinigung im Sanierungsbereich unter Einsatz
von Restfaserbindemittel.
Menge: 300,000 m²

#### Abschnitt 1.5 Schleifarbeiten

**1.5.10 Netzunabhängige Stromversorgung**
Liefern, Räumen und Vorhaltung einer netzunabhängigen Stromversorgung
inkl. Betriebsmittel.
Menge: 1,000 St

**1.5.20 Baustelleneinrichtung für Schleifarbeiten nach BT 17**
Baustelleneinrichtung für die erforderlichen Schleifarbeiten
nach BT 17 bei asbesthaltigen Klebstoffen inkl. Betriebsmittel
für die eigene Arbeit.
Menge: 1,000 St

**1.5.30 Estrich mit asbestbelasteten PAK-Klebstoffen/Bitumenkleber nach BGI 664 BT 17 Verfahren abschleifen.**
Asbestbelastete PAK-Klebstoff / Bitumenkleber restlos nach
 BGI 664 BT 17 Verfahren für geringe Exposition unter Berücksichtigung
der TRGS 519 abschleifen und entsorgen.
Menge: 300,000 m²

**1.5.40 Zulage zur Position 01.05.030 Spachtelmasse abschleifen.**
Spachtelmasse auf asbesthaltigem Kleber nach BGI 664
 BT 17 abschleifen und entsorgen.
Menge: 300,000 m²

### Titel 2 Schadstoffsanierung Fußboden 1.OG

#### Abschnitt 2.1 Vorarbeiten

**2.1.10 Sockelleisten aufnehmen und entsorgen**
*** Bedarfsposition ohne GB
Abbruch von Sockelleisten aller Art, z.B.
Holz, Linoleum, PVC, Textil und fachgerecht entsorgen
Menge: 200,000 m

#### Abschnitt 2.2 Rückbau und Vorarbeiten Bodenbelag

**2.2.10 Vorhandenen Bodenbelag mit Schadstoffkleber (Vinyl/Teppich) aufnehmen und entsorgen**
Vorhandenen Bodenbelag aufnehmen und fachgerecht entsorgen.

Hinweis: Teppichboden und Linoleum mit anhaftendem Kleber gem. Schadstoffgutachten
Menge: 120,000 m²

**2.2.20 Als Kontrollmessung des Sanierungserfolges.**
Erstmessung nach VDI 3492.
Menge: 2,000 St

**2.2.30 Abkleben von Heizkörpern mit PE-Folie**
Gebläsekonvektoren (Fancoils) schützen wie folgt:
- Abdecken der Oberseite mit Holzfaserplatte
- Umwickeln der Fancoils mit Malervlies
- komplett staubdicht abkleben mit PE-Folie
inkl. Durchgänge abschotten.
Abkleben der Folienstöße mit Industrieklebeband.
Abmessung Gebläsekonvektor: B/H:ca. 40/90 cm
Menge: 7,000 St

#### Abschnitt 2.3 Rückbau- und Vorarbeiten EPA asbesthaltige Wandfliesenkleber und Putze

**2.3.10 Baustelleneinrichtung Schadstoff**
*** Pauschalposition
Lieferung, Vorhaltung, Unterhaltung und nach Beendigung
der Maßnahme das Räumen der Baustelle von Sämtlichen Werkzeugen,
Materialien, Schutzsausrüstungen, Herstellung von vertikalen und
horizontalen Abschottungen aus PE-Folie und Unterkonstruktion inkl.
dafür erforderliche Geräte und Materialien, Warnhinweis etc nach TRGS 519
Menge: 1,000 Psch

**2.3.20 2-Kammerschleuse**
2-Kammerschleuse gem. TRGS 519 liefern, einrichten und abräumen.

Vorhaltung über die gesamte Schadstoffmaßnahme
Menge: 1,000 St

**2.3.30 Lufthaltegerät**
*** Pauschalposition
Lufthaltegerät mit einer Leistung von 4.500 m³ / h,
inkl. Verbrauchsfilter für eine gezielte Luftführung liefern,
zum Aufstellort in die Whg transportieren, betriebsfertig
anschließen, vorhalten und betreiben sowie nach Gebrauch
wieder abtransportieren.
Menge: 1,000 Psch

#### Abschnitt 2.4 Abbrucharbeiten

**2.4.10 Containerstellung**
An- und Abfuhr sowie Vorhaltung eines Abfallcontainers.

Hinweis: Stellplatz muss bauseits gestellt werden!
Menge: 2,000 St

**2.4.20 Reinigung und Restfaserbindung**
Abschließende asbestspezifische Grob-, Fein- und
Feuchtreinigung im Sanierungsbereich unter Einsatz
von Restfaserbindemittel.
Menge: 120,000 m²

#### Abschnitt 2.5 Schleifarbeiten

**2.5.10 Netzunabhängige Stromversorgung**
Liefern, Räumen und Vorhaltung einer netzunabhängigen Stromversorgung
inkl. Betriebsmittel.
Menge: 1,000 St

**2.5.20 Baustelleneinrichtung für Schleifarbeiten nach BT 17**
Baustelleneinrichtung für die erforderlichen Schleifarbeiten
nach BT 17 bei asbesthaltigen Klebstoffen inkl. Betriebsmittel
für die eigene Arbeit.
Menge: 1,000 St

**2.5.30 Estrich mit asbestbelasteten PAK-Klebstoffen/Bitumenkleber nach BGI 664 BT 17 Verfahren abschleifen.**
Asbestbelastete PAK-Klebstoff / Bitumenkleber restlos nach
 BGI 664 BT 17 Verfahren für geringe Exposition unter Berücksichtigung
der TRGS 519 abschleifen und entsorgen.
Menge: 120,000 m²

**2.5.40 Zulage zur Position 01.05.030 Spachtelmasse abschleifen.**
Spachtelmasse auf asbesthaltigem Kleber nach BGI 664
 BT 17 abschleifen und entsorgen.
Menge: 120,000 m²

### Titel 3 Sonstiges

#### Abschnitt 3.6 Stundenlohnarbeiten

**3.6.10 Vorarbeiter, Stundenlohnarbeiten**
Für evtl. erforderliche Arbeiten, die nicht im Leistungsverzeichnis
erfasst sind und nur auf ausdrückliche Anweisung der
Bauleitung gegen Nachweis zur Ausführung kommen.
Berechnet für:  Vorarbeiter
Menge: 20,000 h

**3.6.20 Facharbeiter, Stundenlohnarbeiten**
Für evtl. erforderliche Arbeiten, die nicht im Leistungsverzeichnis
erfasst sind und nur auf ausdrückliche Anweisung der
Bauleitung gegen Nachweis zur Ausführung kommen.
Berechnet für: Facharbeiter
Menge: 20,000 h

**3.6.30 Helfer, Stundenlohnarbeiten**
Für evtl. erforderliche Arbeiten, die nicht im Leistungsverzeichnis
erfasst sind und nur auf ausdrückliche Anweisung der
Bauleitung gegen Nachweis zur Ausführung kommen.
Berechnet für: Helfer
Menge: 20,000 h

**3.6.40 Zulage für Arbeiten an Wochenenden (Samstag + Sonntag)**
*** Bedarfsposition ohne GB
Zulage für Arbeiten an Wochenenden (Samstag + Sonntag).

Aufschlag pro Stunde Arbeitseinsatz (Vorarbeiter / Facharbeiter / Helfer)
Menge: 1,000 h
